# Siel Ruschgraben/Wasserhorst
Angebotsaufforderung (GAEB DA XML 3.3, DA83)
Projekt: 2026
Währung: EUR
Abgabeort: Deichverband am rechten Weserufer, in Bremen; ;
Erstellt mit: GXML Toolbox V3.3 R20220330, ORCA AVA 27 27.00.00, 05.05.2026

## 01 Sanierung Sielkanal

### Bereich 01 Verkehrssicherung

*Hinweis: Vorbemerkung Verkehrssicherung*
Vorbemerkung Verkehrssicherung
Inhalt dieses Abschnittes sind die Einrichtungen zur Verkehrssicherung und Verkehrsregelung nach ZTV-SA 97/01  und ASR A 5.2. Aufbauen, vorhalten, warten,ggf. umsetzen und abbauen. Ersatz zerstörter oder abhanden gekommener Teile wird nicht gesondert vergütet. Die Kontrolle der Funktionstüchtigkeit und  anordnungsgemäßen Positionierung der Absperrungen(Kontrollfahrten) ist durch den AN gemäß ZTV-SA 97/01  durchzuführen und zu protokollieren. Die Protokolle der Wartungsfahrten müssen täglich unaufgefordert dem AG vorgelegt werden. Verkehrszeichen, -Einrichtungen und Geräte werden vom AN gestellt und vorgehalten. Eine gesonderte Vergütung erfolgt über die jeweiligen Positionen. Vorhaltedauer ist abhängig von der durch den AN beantragten Genehmigung. Die bauablaufbedingte Umstellungen von Absperreinrichtungen innerhalb angeordneter Abschnitte  werden nicht gesondert vergütet. Eine besondere Vergütung für die Durchführung des  gesamten Abstimmungs- und Genehmigungsverfahrens erfolgt über die entsprechenden Positionen hinaus nicht. Bearbeitungszeiten der Genehmigungsbehörde bis zu einundzwanzig Kalendertagen sind zu berücksichtigen. Das Öffnen und Schließen der Absperreinrichtungen für  Ein- und Ausfahrten sämtlicher Baustellenverkehre ist einzurechnen. Die Einheitspreise für den Auf- und Abbau von Absperrmaterialien gelten unabhängig von der Anzahl der angeordneten verkehrsrechtlichen Genehmigungen. An- und Abfahrtszeiten sind in die entsprechenden  Positionen einzukalkulieren.

**01.1 Genehmigung Verkehrssicherung**
Einleitung Genehmigungsverfahren für die Verkehrssicherung.
Zur Regelung des öffentlichen Verkehrs (u.a. Ein-/Ausfahrten, provisorische Baustraßen), für die gesamte Bauzeit der Arbeitsstelle.
Abstimmung der vom AN vorgesehenen Verkehrsführung unter
Berücksichtigung des geplanten Bauablaufs und Baufortschritts
mit Vertretern des AG und den zuständigen Stellen der Stadt
Bremen (Verkehrsbehörde ASV Abt. 30, senatorische
Dienststellen, Polizei, etc.) durch verantwortlichen Bauleiter
und/oder Verkehrsplaner des AN.

Alle zur Beantragung der verkehrsrechtlichen Anordnung
erforderlichen Unterlagen sind durch den AN in Abstimmung mit der zuständigen Behörde zu erstellen.Das Einholen aller notwendigen Genehmigungen obliegt dem
AN.
Ferner ist auch die durch den AN geplante Dauer der
verkehrsrechtlichen Anordnung mit dem AG abzustimmen.
Eventuell anfallende Genehmigungsgebühren seitens der
Verkehrsbehörde werden direkt vom AG beglichen.
Der Genehmigungsvorgang ist frühzeitig
mit der Einreichung des Antrages bei den zuständigen Stellen
einzuleiten.
Ein Ortstermin mit den zuständigen Stellen vor Antragsstellung
ist zu koordinieren.
Eine Kopie der verkehrsrechtlichen Anordnung ist dem AG
 am Tag der Anordnung zu überreichen.
Menge: 1,000 St

**01.2 Verkehrssicherungsarbeiten nach Regelplan B I/15**
Verkehrssicherungsarbeiten nach Regelplan B I/15
Sperrung einer Straße "Wasserhorst"
Voraussichtlich nur für den Zeitraum des Schlauchlinereinbaus.
In die Position sind alle hierfür notwendigen Arbeiten für die
gesamte Zeit des Schlauchlinereinbaus einzukalkulieren:
Maßnahmen zur Sicherung und Regelung des öffentlichen
Verkehrs nach Maßgabe der Straßenverkehrsbehörde mit der
erf. Beschilderung und Beleuchtung einschl. Antransport,
Vorhaltung, Wartung und Umsetzen nach Baufortschritt der erf.
Gebots-, Verbots- und Hinweisschilder während der gesamten
Bauzeit.
Kontrolle der Arbeitsstellensicherung gem. ZTV-SA 21
durchführen. Die Kontrolle ist unmittelbar nach deren
Durchführung zu erfassen und zu dokumentieren. Arbeits- und
Hilfsmittel sind vom AN zu stellen und dem AG jederzeit
zugänglich zu machen.
Kontrolle zweimal täglich, an arbeitsfreien Tagen einmal täglich.
Sämtliche Aufwendungen hierfür sind in die Position mit
einzukalkulieren.
Für landwirtschaftlichen Verkehr, Radverkehr, Fußgänger.
Vorgenannte Vorgaben sind in den Einheitspreis einzurechnen
und werden nicht gesondert vergütet.
Anordnungen der Verkehrsbehörde und der Polizei sind nachzukommen.
Menge: 1,000 d

**01.3 Verkehrssicherungsarbeiten nach Regelplan B IV/1**
Verkehrssicherungsarbeiten nach Regelplan B IV/1
Arbeitsstelle von kürzerer Dauer mit Einengung eines
Fahrstreifens, während der gesamten Ausführungszeit in der
Straße Wasserhorst.
In die Position sind alle hierfür notwendigen Arbeiten für die
gesamte Zeit der Ausführung einzukalkulieren.
Menge: 5,000 d

**01.4 Absperr- oder Warneinrichtung aufstellen Leitbake beidseitig**
StL-Nr. 0710540102999900
Absperrgerät oder Warneinrichtung aufstellen und beseitigen, für die Bauzeit vorhalten, warten und betreiben.
Vorübergehende Sicherungsmaßnahmen durchführen. 70 v.H.
des Preises werden nach Aufstellen, der Rest nach Be-
seitigen vergütet.
Leitbake Größe 1000x250 mm beidseitig.
Mit Folie 'gemäß ZTV SA'
Mit 'Aufstellvorrichtung'
Menge: 2,000 St

**01.5 Warnschild aufstellen**
Warnschild Verkehrszeichen 123 mit 1012-32 "Radfahrer absteigen" aufstellen und beseitigen, für die Bauzeit vorhalten, warten und betreiben.
Menge: 2,000 St

### Bereich 02 Kanalinspektion- und sanierung

**02.1 Kanalreinigung DN 600**
Sielkanal DN 600 vor der Sanierung (Grund- und Feinreinigung) mit einem Verschmutzungsgrad bis zu 15%, im Rahmen der Sanierungsmaßnahmen mittels einem kombinierten Hochdruckspül- und Saugwagen mit Wasserrückgewinnungstechnik komplett reinigen, die Ablagerungen absaugen und zur Entsorgung transportieren und ablagern, einschließlich aller Nebenarbeiten inkl. An- und Abfahrt und des Bedienungs- und Sicherheitspersonals.
Der Verschmutztungsgrad beläuft sich auf bis zu 15 % der Profilhöhe.
Die Leistung beinhaltet die Lieferung, die Vorhaltung und das Betreiben aller notwendigen Geräte und Materialien.
Der Nachweis der Reinigung erfolgt über die TV-Untersuchungsanlage. Die Leistung des Gerätes ist dem jeweiligen Verschmutzungsgrad anzupassen, so dass eine Beschädigung nicht möglich ist. Die Reinigung hat kurz vor der eigentlichen Sanierung zu erfolgen, um eine einwandfreie Sanierung zu ermöglichen.
Das anfallende Räumgut ist aus dem jeweiligen Schacht zu bergen, wird Eigentum des Auftragnehmers und ist zu entsorgen. Die Kosten hierfür sind im Einheitspreis einzukalkulieren.
Menge: 29,000 m

**02.2 Optische Inspektion DN 600**
Optische Inspektion des Kanals DN 600 vor und nach der Sanierungsmaßnahme
Bereiche: Sielkanal DN 600
Material: Stahl
Haltungsdokumentation:
Haltungsweise Herstellen von mehrfarbigen Untersuchungsprotokollen nach den auf Datenträgern abgespeicherten Untersuchungsdaten und den bauseits gelieferten Haltungsangaben, einschließlich Anfangs- und Endschachtnummern im Format DINA 4.
In die Untersuchungsprotokolle sind einzutragen:
- Auftraggeber
- Auftragsnummer
- Untersuchungsdatum
- Straßenbezeichnung
- Verantwortlicher Geräteführer
- Anfangs- und Endschachtnummer
- Einmessen der Anschlüsse
- Einmessen der Schäden
- Fließrichtung bzw. Inspektionsrichtung
- sonstige Inspektionsdaten
- evtl. Erläuterungen zum Inspektionsablauf
- eingetragene Videozählerstände, Videobandnummer
Aus Gründer der Übersicht sind:
- Kanalstammdaten (Schachtnummer, Haltungslänge)
- Schadensbeschreibungen
- Schadensbilder
- Evtl. Sanierungshinweise
- Erläuterungen zum Inspektionsablauf
Bemerkungen sind verschiedenfarbig darzustellen.
Die Kameragröße und die Beleuchtungsstärke ist dem Durchmesser anzupassen.
Genauigkeit der Längenmesseinrichtung +/- 10 cm.
Übergabe von je zwei Fotos von einer Schadsituation. Die TV-Untersuchung ist zweifach auf DVD und in ISYBAU-Austauschformat Typ H und S, abzuspeichern und dem AG fehlerfrei auszuhändigen.
Die Datensätze sind vor Übergabe vom AN zu überprüfen.
Die Spülung der zu unersuchenden Leitungen vor der Sanierung wird gesondert vergütet.
Menge: 58,000 m

**02.3 Kalibermessung DN 600**
Das Kaliber ist vor der Sanierung nach den zulässigen Bestimmungen der ATV und DVGW G478 über die gesamte Haltungslänge mit einem mechanischen Abtastsystem nachzuweisen. Die Messungen müssen frühzeitig stattfinden, so dass die Ergebnisse bei der Linerbestellung berücksichtigt werden können.
Messungen kontinuierlich über einen Weg <= 5 cm. Genauigkeit <= 1,0 mm. Einschließlich Dokumentation und Übergabe der Messprotokolle.
Abrechnung nach tatsächlicher Bestelllänge,
einschl. An-/Abfahrt.
Menge: 29,000 m

**02.4 Einsatz HD Spül- und Saugwagen**
Einsatz eines Hochdruck-Spül- und Saugwagens mit integrierter Wasserrückgewinnung einschl. 2 Personen, fachlich geschultem Bedienungspersonal, zum Entfernen von Ablagerungen > 30 % und für die Hindernisbeseitigung, auf Anweisung des AG.
Menge: 8,000 h

**02.5 Stillstandszeit HD-Spül- und Saugwagen**
Stillstandszeit des HD-Spül- und Saugwagens inkl. 2 Bedienungspersonals, aufgrund von Ereignissen, die der AN nicht zu vertreten hat (z.B. Hindernisse, Feuerwehreinsätze, Unfall usw.)
Der Stillstand ist dem AG sofort mitzuteilen. Der AG legt die weitere Vorgehensweise fest.
Menge: 2,000 h

**02.6 Wasserhaltung**
*** Pauschalposition
Einrichten, Vorhalten, Betreiben, Umsetzen, Abbauen und wieder Aufbauen aller Geräte wie die erforderlichen Pumpen, Werkzeuge, Betriebsmittel, Schlauchleitungen Kabelmaterial, Schlauchbrücken für eine Straßenquerung, Stromerzeuger und div. Kleingräte sowie einschl. der Personalkosten für die Überwachung der Absperrorgane und Pumpenanlage (während der gesamten Sanierungsarbeiten) einschließlich ein- und ausbauen der erforderlichen Absperrorgane während er gesamten Bauzeit.
Der AN hat sich über die örtlichen Verhältnisse vorab zu informieren und die beiliegenden Lagepläne zu prüfen.
Die Überleitungslänge ist ca. 35 m.
Menge: 1,000 psch

**02.7 Ablagerungen entfernen DN 600**
Materialschonendes Entfernen von Abflusshindernissen, wie Kalk- und Betonablagerungen, verfestigte Ablagerungen und Inkrustationen, Einwüchse und Wurzeln, mittel einem Rohrfräsroboter. Das Kanalrohr darf durch diese Maßnahme nicht bzw. bei schon vorh. Schäden nicht noch mehr beschädigt werden.
In den Einheitspreis sind Anfahrt, Aufbau, Vorhalten, Betreiben, Abbau und Abfahrt des Fahrzeuges sowie Personalkosten, sonstige Hilfsstoffe und alle notwendigen Geräte und Materialien einzurechnen. Ferner beinhaltet diese Leistung das Umsetzen der gesamten Anlage von einem Instandsetzungsabschnitt zum nächsten einschl. der erforderlichen Umrüstarbeiten.
Das anfallende Räumgut ist aus dem jeweiligen Schacht zu bergen und wird Eigentum des Auftragnehmers und ist zu entsorgen. Die Kosten hierfür sind in den Einheitspreisen einzukalkulieren.
Durchmesser DN 600, Stahl.
Menge: 4,000 h

**02.8 Muffenversatz fräsen DN 600**
Materialschonendes Entfernen von Muffenversatz. Das Kanalrohr darf durch diese Maßnahme nicht bzw. bei schon vorhandenen Schäden nicht noch mehr beschädigt werden.
In den Einheitspreis sind Anfahrt, Aufbau, Vorhalten, Betreiben, Abbau und Abfahrt des Fahrzeuges sowie Personalkosten, sonstige Hilfsstoffe und alle notwendigen Geräte und Materialien einzurechnen. Ferner beinhaltet diese Leistung das Umsetzen der gesamten Anlage von einem Instandsetzungsabschnitt zum nächsten einschl. der erforderlichen Umrüstarbeiten.
Das anfallende Räumgut ist aus dem jeweiligen Schacht zu bergen und wird Eigentum des Auftragnehmers und ist zu entsorgen. Die Kosten hierfür sind in den Einheitspreisen einzukalkulieren.
Durchmesser DN 600, Stahl.
Menge: 1,000 Stk

**02.9 Schlauchlining DN 600**
Haltung DN 600 (Sielkanal, gemessen 610 mm) mit einem kunstharzgetränkten, muffenlosen Schlauch (der zu einem statisch selbstragenden System aushärtet), der aus einem korrosionsbeständigen ECR-Glasgewebe o.glw. Art besteht und mit einem korrosionsbeständig, feuchtigkeitsunempfindlichen Zweikomponenten Epoxidharz oder UP-Harz getränkt ist, auskleiden.
Sielein- und -auslauf sind auf Zugänglichkeit zu überprüfen. Die hierdurch entstehenden Mehrkosten sind in die Einheitspreise einzurechnen.
Die werksseitig zu treffenden Vorbereitungen, die An- und Abfahrt der gesamten Anlage einschl. aller Geräte, das Einrichten, das Vorhalten, das Betreiben, das Abbauen der gesamten Anlage, die Personalkosten und die Materialkosten sind in den Einheitspreis mit einzukalkulieren, einschl. die Personalkosten für die Überwachung der Inlineraushärtung.
Die Linerenden und Schnittkanten sind gegen Verformung, Kriechen, Schwinden nach Wahl des AN zu sichern. Hierzu dürfen nur korrosionsbeständige Materialien verwendet werden. Die Abrechnung erfolgt von Rohranfang zu Rohrende. Die zu sanierenden Haltungen weisen folgende Merkmale auf:
- Rohrdurchmesser DN 610
- 1 Haltung
- Rohrmaterial Stahl
- Verkehrsbelastung 20 KN/m² auf dem Scheitel
- Mindestdruck 8,00 m WS
- Altrohrzustand I
- Ringspalt R x 0,5 %, sofern kein Nachweis über geringe Spaltbildung verliegt.
- Sicherheit 2-fach
die Wandstärke des Inliners ist dementsprechend zu berechnen. Das angebotene Verfahren einschl. der techn. Daten und der Prüfzeugnisse sind bereits mit Angebotsabgabe beizufügen

Angebotener Schlauchträger:
'.........'

Angebotenes Harzmaterial:
'.........'

Aushärtungsart:
'.........'

Wandstärke nach dem Einbau:
'.........'

Langzeit E-Modul:
'.........'

Langzeit Biegefestigkeit:
'.........'

Langzeit Druckfestigkeit:
'.........'

Die Position wird zu 50 % nach Nachweis der Bestellung vergütet.
Menge: 29,000 m

**02.10 Einbau dauerelastischer resistenter Dichtung**
*** Pauschalposition
Liefern und Einbauen von Quellbändern an der Schachteinbindung Sieleinlauf- und -auslauf, vor dem Inlinereinbau zwischen den Inliner und das Altrohr ca. 10 cm vor der Wand / Mündung. Ferner ist der ausgehärtete Inliner im Sieleinlauf- und auslauf fachgerecht mit einem geeignetem Gerät ca. 2-3 cm vor der Schachtwand zu öffnen und der Ringspalt zwischen den Altrohr und dem Inliner mit einem zu liefernden Epoxidharz o.glw. Art wasserdicht zu verschließen. Die Abdichtung darf nicht über das Rohr hinaus ragen.
Die Leistung beinhaltet die gesamten Personal- und Materialkosten
Durchmesser des Altrohres DN 600.
Menge: 1,000 psch

**02.11 Probeentnahme Schlauchliner**
Entnahme einer geeigneten Probe gemäß DW A-A 143-3 im
Beisein des AG aus dem Überstand des
ausgehärteten Schlauchliners,
Maße 200 mm x 350 mm
Übergabe an den AG, der die Probe an ein akkreditiertes Prüflabor verschickt. Dort wird sie einer Werkstoffkurzzeitprüfung nach folgenden Kriterien unterzogen:
Regelprüfung:
- Nachweis der Dichtheit (Wasserdichtheit)
- Nachweis der Wanddicke
- Nachweis des Biege-E-Moduls und der Biegefestigkeit
ggfs.zusätzliche Werkstoffprüfungen:
- Nachweis der 24h Kriechneigung
- Nachweis des Reststyrolgehaltes
- DDK/DSC-Analyse
Zur Entnahme einer repräsentativen Probe muss der Liner ein
dem Leitungsquerschnitt angepasstes Modellrohr durchlaufen und bis zur Aushärtung verbleiben.
Fallen die Ergebnisse der Prüfungen negativ aus, so sind zu
Lasten des AN die Proben aus der Haltung zu entnehmen. Die
Entnahmestellen sind zu Lasten des AN fachgerecht zu
verschließen.
Alle für Probeentnahme erforderlichen Gerätschaften,
Werkzeuge und Betriebsmittel
sind in den Einheitspreis mit einzurechnen.
Probebegleitschein gemäß Anhang C DWA-A143-3 ist
auszufüllen und der Probe beizufügen.
Menge: 1,000 St

### Bereich 03 Stundenlohnarbeiten

*Hinweis: Verrechnungssatz für Arbeitskraft. Stundenlohnarbeiten durch*
Verrechnungssatz für Arbeitskraft. Stundenlohnarbeiten durch
Arbeitskräfte auf Anordnung des AG ausführen. Der Verrechnungssatz für die jeweilige Arbeitskraft umfasst sämtliche Aufwendungen, insbesondere den tatsächlichen Lohn einschließlich vermögenswirksamer Leistungen mit den Zuschlägen für Gemeinkosten (Sozialkassenbeiträge, Winterbauumlage und dgl.), sowie Lohn- bzw. Gehaltsnebenkosten und Zuschläge für Überstunden.
Zuschläge für Nacht-, Sonntags- und Feiertagsarbeit werden gesondert vergütet.

**03.1 Polier**
Polier, o. dgl., Berufsgruppe l-ll
Menge: 3,000 h

**03.2 Baufacharbeiter**
Baufacharbeiter, Berufsgruppe ll-IV
Menge: 3,000 h
